# Grundschule Meckenheim - Dachsanierung
Angebotsaufforderung (GAEB DA XML 3.3, DA83)
Projekt: GSMe-...
Währung: EUR
Vergabeart: Beschränkte Ausschreibung
Eröffnung: 18.08.2026 10:00:00
Ende der Zuschlagsfrist: 18.09.2026
Abgabeort: Verbandsgemeinde Deidesheim; Am Bahnhof 5; 67146 Deidesheim
Erstellt mit: GXML Toolbox V3.3 R20220330, ORCA AVA 27 27.00.00, 23.06.2026

## Allgemeinde Vertragsbedingungen
Vertragsgrundlage VOB:
Für die nachfolgend beschriebenen Leistungen wird die VOB in der jeweils aktuellen Fassung als Vertragsgrundlage vereinbart.

Los-/Titelweise Vergabe:
Der Auftraggeber behält sich vor, Einzelne Titel / Lose dieser Ausschreibung separat zu vergeben. Der Auftragnehmer erklärt, dass sich dadurch das Preisgefüge der angebotenen (Teil-)Leistungen nicht verändert.

Termine:
Der Ausführungstermin erfolgt nach Ansprache und ist abhängig vom den Rückbauarbeiten (Asbestdach). Diese müssen zwingend in der schulfreien Zeit (Sommer-, Herbstferien 2026) ausgeführt werden.

Abrechnung:
Beide Lose (Gebäude) sind getrennt / separat abzurechnen.

## Allgemeine Technische Vertragsbedingungen für Bauleistungen
Allgemeinde Technische Vertragsbedingungen für Bauleistungen (ATV), Allgemeine Regelungen für Bauarbeiten jeder Art gem. DIN 18299, aktuell geltende Fassung.

Soweit in der Leistungsbeschreibung auf technsche Spezifikationen Bezug genommen wird, werden auch ohne den ausdrücklichen Zusatz "oder gleichwertig", immer gleichwertige Technische Spezifikationen in Bezug genommen.

0.1 Angaben zur Baustelle
0.1.1 Lage der Baustelle, Zufahrt
Es handelt sich um eine Grundschule in 67149 Meckenheim, Schulstraße 1.Die Schule ist über die "Gartenstraße" gut anzufahren. Auf der Gebäuderückseite gibt es einen großen Schulhof, der über die "Schulstraße" erschlossen wird.

0.1.3 Art und Lage der baulichen Anlage
Das Hauptgebäude der Grundschule liegt an der Gartenstrße und ist ein zweigeschossig Gebäude mit Satteldach. Es gibt zwei Hauptzugänge an den Enden des Gebäude, beide zum Schulhof orientiert.

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
0.1.5 Für den Verkehr freizuhaltende Flächen
Öffentliche Straßen sind für den Verkehr freizuhalten.

0.1.7 Lage, Art und Bedingungen für das Überlassen von Anschlüssen für Wasser, Energie und Abwasser
Es gibt eine Kraftstrom- im  Kellergeschoss. Wasser, Abwasser und Strom werdem dem Auftragnehmer unentgeltlich zur Verfügung gestellt. Um sparsamen Umgang wird gebeten.

0.1.8 Lage und Ausmaß der dem Auftragnehmer für die Ausführung seiner Leistungen zur Mit-/Benutzung überlassenen Flächen
Teilflächen des Schulhofes können in Absprache mit dem AG und der Schulleitung zur Lagerung etc. mitbenutzt werden. Dem AN wird empfohlen, die genutzten Flächen entsprechend zu sichern (Bauzaun o.ö.).

0.2 Angaben zur Ausführung
0.2.1 Vorgesehene Arbeitsabschnitte
Die Leistung soll nach Möglichkeit in einem Zug ausgeführt werden. Nach Möglichkeit sollte die Ausführungszeit in die Schulferien (Sommerferien 2026, spätestens Herbstferien) gelegt werden.

0.2.2 Besondere Erschwernisse während der Ausführung:
- Für die nach dem Gerüstbau auszuführenden Arbeiten wird sehr wahrscheinlich ein Baustellenkran benötigt. Der Aufstellort des Krans (wahrscheinlich Schulhof) ist entsprechend abzusichern.
- Bei der Ausführung der Leistungen ausserhalb von Ferienzeiten läuft regulärer Schulbetrieb. Die Arbeiten müssen in diesem Fall mit der Bau- und Schulleitung abgestimmt und organisiert werden.
- Der Asbestrückbau hat zwingend in der schulfreien Zeit (Ferien) zu erfolgen.

0.2.6 / 0.2.7
Für die Ausführung der Dachdecker-Leistungen werden Arbeits- und Schutzgerüste benötigt, die durch andere Gewerke unentgeltlich mitbenutzt werden.

## 001 Zimmer-/Dachdeckungsarbeiten Mensa
EP-Anteile: Lohn; Material; Gerät; Sonstiges

### Bereich 00 Pavillon / Mensa

#### Abschnitt 00.01 Zimmerarbeiten

**00.01.1 Nagelplattenbinder für ein Satteldach**
Nagelplattenbinder für ein Satteldach
Aus Pos. 102 der Statik

Material:
Ca. 7,00 cbm Bauholz KVH C24, Ca. 550,00 lfdm Abbund, Ca. 96 Nagelplatten 250*100 mm, Ca. 256 Stück Nagelplatten 180*80 mm
(für 16 St. Nagelbinder)

laut Zeichnung und Angabe verzimmern und aufschlagen, einschl. der Kleineisenteile. Komplettlieferung und Montage.
Menge: 16,000 St

**00.01.2 Konstruktionsvollholz, Ta/Fi/Ki, nach DIN 4074**
Konstruktionsvollholz, Ta/Fi/Ki, nach DIN 4074, gehobelt und gefast, Holzfeuchte 15+/-3%, nach Liste frei Baustelle liefern.
Menge: 8,500 m³

**00.01.3 Bauholz**
Bauholz für ein Satteldach / Pultdach
Koppelpfetten am Satteldach und Fuß-, Pult- und Ortgangholz am Pultdach laut Zeichnung und Angabe verzimmern und aufschlagen, einschl. der Kleineisenteile. Einfache Kopfausbildungen sind einzukalkulieren.
Menge: 280,000 m

**00.01.4 Bauholz für ein Aussteifungsbolen**
Bauholz für Aussteifungsbolen am Satteldach laut Zeichnung und Angabe verzimmern und aufschlagen, einschl. der Kleineisenteile.
Menge: 500,000 m

**00.01.5 Bauholz für ein Diagonalen, Gurte und Knaggen**
Bauholz für ein Diagonalen, Gurte und Knaggen am Satteldach laut Zeichnung und Angabe verzimmern und aufschlagen, einschl. der Kleineisenteile.
Menge: 130,000 m

**00.01.6 Holzbelag aus Bolen KVH 12*4 cm,**
Holzbelag aus Bolen KVH 12*4 cm, schadstofffrei liefern und als Dielenbelag auf dem Untergurt der Binder montieren.
Inkl. aller Befestigungsmittel.
Menge: 56,000 m²

**00.01.7 Fußpfettenanker als Hilti HST/3 M12**
Menge: 18,000 St

**00.01.8 Spax 6*220 mm**
Menge: 200,000 St

**00.01.9 GerberverbinderSimpson Strong Tie GERW 120**
Menge: 22,000 St

**00.01.10 Simpson Winkelverbinder Typ 93*93*40 mm**
Menge: 160,000 St

**00.01.11 Simpson Winkelverbinder Typ ABR 105 mm**
Menge: 90,000 St

**00.01.12 Anker Hilti HST-3 M10**
Menge: 65,000 St

**00.01.13 Anker Hilti HST-3 M12 / 350 mm**
Menge: 35,000 St

**00.01.14 Gewindestange M10 8.8, L = 200 mm**
Gewindestange M10 8.8, L = 200 mm mit Muttern und Scheiben liefern und laut Statik einbauen.
Menge: 35,000 St

**00.01.15 Gewindestange M12 8.8, L = 150 mm**
Gewindestange M12 8.8, L = 150 mm mit Muttern und Scheiben liefern und laut Statik einbauen.
Menge: 5,000 St

**00.01.16 Windrispenband, 2,0/60mm**
Windrispenband, 2,0/60 mm liefern und laut Statik befestigen.
Menge: 80,000 m

**00.01.17 Lochblechverbinder 200/100mm**
Menge: 5,000 St

**00.01.18 Stahlprofilträger HE-B 340**
Stahlprofilträger HE-B 340, Gesamtlänge 11985 mm, 12 x Bohrung D = 14 mm, 8 x Bohrung D = 14 mm, und 12 Schrauben M10 8.8, L = 100 mm inkl. 4 x Laschen 150*120*8 mm angeschweisst, 4 x Bohrung D = 16 mm, Einbau im Dachbereich auf dem Ringanker mit Pagelmörtel als Höhenausgleich im Auflagerbereich unterfüttern, komplett liefern und einbauen. Sämtliche Teile rostschutzgrundiert.
Menge: 1,000 St

**00.01.19 Facharbeiter**
Menge: 5,000 h

**00.01.20 Helfer**
Menge: 5,000 h

#### Abschnitt 00.02 Spenglerarbeiten

**00.02.1 Hängerinne, Halbrund aus 0,7 mm starkem Zinkblech, Zuschnitt**
Hängerinne, Halbrund aus 0,7 mm starkem Zinkblech, Zuschnitt 6-tlg., mit rundem Wulst an der Vorderseite, einschl. der Rinnenhalterung im Gefälle. Die Rinnenhalter sind am Trapezblech unterseitig zu befestigen. Halterabstand ca. 70 cm. Liefern u. anbringen.
Menge: 56,000 m

**00.02.2 Dehnungsausgleich in Zinkblechrinne**
Dehnungsausgleich in Zinkblechrinne
6-tlg., liefern und einbauen
Menge: 4,000 St

**00.02.3 Rinnenboden**
gerade Rinnenboden, 6-tlg. in Zinkblech
Menge: 6,000 St

**00.02.4 Einhängestutzen**
gerade Einhängestutzen, 6-tlg, in Zinkblech
Menge: 5,000 St

**00.02.5 Regenfallrohr**
Regenfallrohr, 6-tlg., aus 0,7 mm starkem Zinkblech einschl. Rohrschellen, Höchstabstand 2,00 m. Liefern u. anbringen.
Menge: 15,000 m

**00.02.6 Fallrohrbogen**
Fallrohrbogen in Zinkblech, 6-tlg., liefern und einbauen.
Menge: 10,000 St

**00.02.7 Standrohrkappen als Schiebestück**
Standrohrkappen als Schiebestück in Zinkblech, 6-tlg., liefern u. einbauen.
Menge: 5,000 St

**00.02.8 Standrohre NW 100mm**
Standrohre NW 100 mm, verzinkt inkl. Revisionsöffnung, ca. 1,00 m lang, liefern und anschließen, einschl. Befestigungsmaterial.
Menge: 5,000 St

#### Abschnitt 00.03 Steildacharbeiten

**00.03.1 ISO DACH Kerndicke 180mm**
ISO DACH Kerndicke 180mm
Dachform : Sattel ca. 350 m²
Dachform : Pult ca. 8 m²
Liefern und Montieren
auf bauseitige Unterkonstruktion
mit industriell vorgefertigten und
zugelassenen Dachelementen, Ober- und
Unterschale aus beidseitig bandverzinktem
und kunststoffbeschichtetem
Stahl und einem Hartschaumkern aus
Polyurethan.
Brandverhalten nach EN 13501-1,
Euroklasse Bs2dO
Kerndicke 180mm
Wärmedurchgangskoeffizient
nach EN 12667 inkl. Fugenanteil KW/m² K 0,20
nach EN 14509 inkl. Fugenanteil KW/m² K 0,24
Bewertetes Luftschalldämmmaß: R´w db 27
Oberschale Materialdicke 0,60mm
Beschichtung 25mµ auf Polyster basis
Farbwahl nach Herstellerkarte
Innenschale Materialdicke 0,40mm
Beschichtung 22mµ Colorcoat Ausk-emaille
Standartfarbe "hellweiß"
Befestigung mit V2A Schraube Dichtscheibe
mit Kalotte auf Hochsicke
liefern und montieren
Menge: 358,000 m²

**00.03.2 Dach-Pultausbildung mit Profilfüller und Zahnblech,**
Dach-Pultausbildung mit Profilfüller und Zahnblech, Profilfüllerbänder einreihig mit Formblech als Zahnleiste in Dachfarbe einschließlich Dichtbänder und Befestigungsmaterial.
Liefern und montieren.
Menge: 2,200 m

**00.03.3 Dach-Ortgangausbildung mit Kantblech Z bis 416 mm, 5**
Dach-Ortgangausbildung mit Kantblech Z bis 416 mm, 5 Kantungen, Formblech in Dachfarbe, einschließlich Dichtbänder, Befestigung an der Fassade als Einhang Montage.
An einer Z-Schiene für den Längenausgleich und Befestigungsmaterial. Liefern und montieren.
Menge: 30,000 m

**00.03.4 Firstausbildung mit Profilfüller und Zahnblech, Profilfüllerbänder**
Firstausbildung mit Profilfüller und Zahnblech, Profilfüllerbänder einreihig je Seite mit Formblech als Zahnleiste in Dachfarbe und Innenblech in Innenfarbe, einschließlich Dichtbänder und Befestigungsmaterial. Liefern und montieren.
Menge: 27,000 m

**00.03.5 Traufausführung mit Dachrückschnitt**
Traufausführung mit Dachrückschnitt abdecken des Schaumes mit Kantblechen liefern und aufbringen.
Menge: 60,000 m

**00.03.6 Prellblech Z bis 250mm**
Prellblech Z bis 250 mm und 4 Kantungen liefern und aufbringen.
Menge: 60,000 m

**00.03.7 Wandanschluß seitlich mit Überhangstreifen**
Wandanschluß seitlich mit Überhangstreifen auf WDVS, Kantbleche 2-tlg in Dachfarbe incl. Silikionfuge am Überhangstreifen incl. Befestigung einschl. aller geraden Beischnitte. Liefern und aufbringen.
Menge: 4,000 m

**00.03.8 Schnitte an Dachelementen**
Schnitte an Dachelementen incl. Verschnitt und Entsorgung, liefern und aufbringen.
Menge: 17,000 m

**00.03.9 Dunstrohrdurchgang DN100**
Dunstrohrdurchgang DN 100 für Kanalentlüftung einschl. flexiblem Anschlussschlauch ca. 80 cm oberhalb der Traufe, liefern und fachgerecht einbauen.
Menge: 1,000 St

**00.03.10 Dunstrohrdurchgang DN100**
Dunstrohrdurchgang DN 100 für Kanalentlüftung einschl. flexiblem Anschlussschlauch ca. 50 cm unterhalb des Firstes, liefern und fachgerecht einbauen.
Menge: 1,000 St

**00.03.11 Abgasrohr für Brennwertheizung (bauseits geliefert)**
Abgasrohr für Brennwertheizung (bauseits geliefert) ca. 80 cm oberhalb der Traufe inkl. Lieferung von Kleinteilen, fachgerecht einbauen.
Menge: 1,000 St

**00.03.12 Facharbeiter**
Facharbeiter Std. für Tagelohnarbeiten
nach Anweisung
Menge: 10,000 St

**00.03.13 Notabdichtung der Erdgeschossdecke gegen Regenwasser**
Notabdichtung der Erdgeschossdecke gegen Regenwasser besteh. aus einer Lage Abdichtungsschweissbahn V200, 5 mm stark mit Voranstrich liefern und verkleben.
Umlaufende Wandanschlüsse werden übermessen und nicht separat berechnet
Menge: 120,000 m²

**00.03.14 Wandanschluss an Fenster-/Türelemente**
Wandanschluss an Fenster-/Türelemente,
Mauerwerk und Blechteile im Bereich,
der Haus- und Terrassentüren, etc.
mit Flüssigabdichtung z B.: Alsan
oder glw.: '.........'
fachgerecht herstellen
Liefern und anbringen.
Menge: 15,000 m

#### Abschnitt 00.04 Sicherungsarbeiten

**00.04.1 Personenfangnetze mit Folien Einlage**
Personenfangnetze mit Folien Einlage
Sicherheits,- Auffang und Schutznetze
Personensicherheitsnetze
nach DIN EN1263-1-2
Montage OHNE Folieneinlage,
Befestigung an bauseitig vorh. Verstrebungen
aus Stahl / -Beton, mit umschlingen
Bohren+Schrauben+Dübeln
oder Klammern,
incl. Auf und Abbau, sowie Transport
und Bühnenkosten,
Vorhaltung über die gesamte Montagezeit
Einbauhöhe: ca. 3,00 m
frei zugänglich und befahrbar mit Arbeitsbühne.
Einschl. Dokumentationsleistungen
Liefern, montieren und wieder abbauen
Menge: 230,000 m²

#### Abschnitt 00.05 Demontagearbeiten

**00.05.1 Meldepflichtige Anzeige für Arbeiten nach TRGS 519**
*** Pauschalposition
Meldepflichtige Anzeige für Arbeiten nach TRGS 519 an BauBG und die GGA für Arbeiten mit Gefahrstoffen - Wiegeschein. Liefern und erfüllen.
Menge: 1,000 psch

**00.05.2 Demontage der bestehenden Dacheindeckung**
Demontage der bestehenden Dacheindeckung. Die Arbeiten werden nach den Grundlagen der TRGS 519 ausgeführt, (Technische Regeln für Gefahrstoffe Ausgabe März 95) sowie den Anforderungen vom Gewerbeaufsichtsamt mit den persönlichen Schutzmaßnahmen.
- Vorschriftmäßige Anzeige beim Gewerbeaufsichtsamt
- Erstellen eines Vereinfachtenentsorgungsnachweis
- Vorhalten von BIA geprüften K 1 Staubsaugern
- Einnässen der Platten zur Faserbindung
- Demontage der Platten unter Vermeidung von Bruch
- Verpacken der Wellplatten in Folie o. BIG - Pack
- Versandfertig zur Abholung auf Deponie
- Entsorgung auf Deponie
Liefern und abbauen und entsorgen
Menge: 340,000 m²

**00.05.3 Demontage Formteile**
Demontage Formteile
Demontage der Formstücke Ausführung
und Handhabung wie oben beschrieben
First : 8,00 m
Pult : 18,00 m
Ortgang : 4,00 m
Traufenendstücke : 52,00 m
Liefern und abbauen und entsorgen
Menge: 92,000 m

**00.05.4 Demontage der bauseitigen Dachrinne**
Demontage der bauseitigen Dachrinne
und Fallrohre incl. Rinneneisen und Fallrohr,
Schellen und Anschlussbleche
Rinnen: 52,00 m
Fallrohre: 14,00 m
Seitl. Wandanschluss: 31,00 m
Schleppdachanschluss: 18,00 m
Liefern und abbauen und entsorgen
Menge: 115,000 m

**00.05.5 Demontage Brennwertabgasanlage**
Demontage Brennwertabgasanlage
Liefern und abbauen und einlagern
Menge: 1,000 St

**00.05.6 Dachflächen-Innenverkleidung**
Dachflächen-Innenverkleidung
Best. Deckenkassettenplatten
Mit Glaswolldämmauflage und Unterkonstruktion.
Abbauen, verladen und entsorgen.
Menge: 130,000 m²

**00.05.7 Dachstuhlgebälk abbauen, verladen, entsorgen**
Dachstuhlgebälk komplett (ca. 7,50 cbm)
Best. aus Koppelpfetten, Sparren, Pfetten, etc.
Abbauen, verladen und entsorgen.
Menge: 660,000 m

**00.05.8 Vollwandbinder mit Stegverschalung**
Vollwandbinder mit Stegverschalung
Komplett (ca. 3,00 cbm).
Abbauen, verladen und entsorgen.
Menge: 55,000 m

**00.05.9 Lichtband mit Verglasung und Holzwerkstoffplatten innen**
Lichtband mit Verglasung und Holzwerkstoffplatten innen Komplett mit Unterkonstruktion und Rahmen.
Abbauen, verladen und entsorgen.
Menge: 33,000 m²

**00.05.10 N/F-Brettschalung im Innenbereich**
N/F-Brettschalung im Innenbereich
abbauen, verladen und entsorgen.
Menge: 2,000 m²

### Bereich 01 Hauptgebäude

#### Abschnitt 01.01 Abbrucharbeiten

##### Abschnitt 01.01.00 Asbesthaltige Bauteile - Abbruch und Entsorgung

**01.01.00.1 Behördliche Anzeige und Baustelleneinrichtung (Asbest)**
*** Pauschalposition
Behördliche Anzeige und Baustelleneinrichtung (Asbest)
Einrichten der Baustelle für Arbeiten an asbesthaltigen Gefahrstoffen gemäß TRGS 519. Einschließlich der schriftlichen Anzeige bei der zuständigen Berufsgenossenschaft und dem Gewerbeaufsichtsamt (mind. 7 Tage vor Baubeginn). Bereitstellen der erforderlichen PSA (Schutzanzüge Typ 5/6, FFP3-Masken), Industriesauger der Staubklasse H sowie einer Vorrichtung zur Schwarz-Weiß-Trennung (Reinigungseinrichtung).
Menge: 1,000 psch

**01.01.00.2 Ausbau asbesthaltiger Faserzementplatten**
Ausbau asbesthaltiger Faserzementplatten
Händischer Rückbau der vorhandenen Dach-/Wandeindeckung aus Faserzementplatten (vermutlich asbesthaltig). Die Befestigungsmittel sind zerstörungsfrei zu lösen; ein Brechen, Bohren oder Schleifen der Platten ist untersagt. Bruchkanten und staubende Oberflächen sind unmittelbar mit einem Restfaserbindemittel zu besprühen. Die Platten sind direkt am Arbeitsplatz in zugelassene Big-Bags zu verpacken.
Menge: 780,000 m²

**01.01.00.3 Reinigung der Unterkonstruktion (Sauger Klasse H)**
Reinigung der Unterkonstruktion (Sauger Klasse H)
Gründliche Reinigung der freigelegten Unterkonstruktion (Lattung/Schalung) von Staubablagerungen und Kleinstteilen mittels Industriesauger der Staubklasse H. Die Entsorgung des Saugerbeutels erfolgt als asbesthaltiger Abfall.
Menge: 780,000 m²

**01.01.00.4 Asbest-Big-Bags**
Asbest-Big-Bags.
Liefern und Vorhalten von bauaufsichtlich zugelassenen Gewebesäcken (Big-Bags) mit vorschriftsmäßigem Warnaufdruck für asbesthaltige Abfälle (ca. 1 pro 25-30 m²).
Menge: 30,000 St

**01.01.00.5 Transport und Deponiekosten**
Transport und Deponiekosten
Abtransport der verpackten asbesthaltigen Abfälle zu einer für die Annahme zugelassenen Deponie unter Beachtung der Nachweisverordnung (elektronisches Abfallnachweisverfahren eANV). Die Abrechnung erfolgt nach tatsächlichem Gewicht gegen Vorlage des Wiegescheins und des Entsorgungsnachweises (ca. 15-20 kg pro m²).
Menge: 13,000 t

##### Abschnitt 01.01.01 Abbrucharbeiten

*Hinweis: Abbruchpositionen*
Abbruchpositionen.
Die nachfolgend aufgeführten Positionen sind abzubrechen / zu demontieren / aufzunehmen, laden und fachgerecht zu entsorgen.

**01.01.01.1 PV-Anlage**
*** Pauschalposition
PV-Anlage, 36 Module (2x18), Modulgröße ca.60x120cm.
Demontieren, laden und fachgerecht entsorgen.
Menge: 1,000 psch

**01.01.01.2 Dachrinne inkl. Einlaufstutzen**
Bestehende Dachrinne inkl. Einlaufstutzen, Endböden, Rinnhaken, etc. demontieren laden und fachgerecht entsorgen.
Menge: 120,000 m

**01.01.01.3 Einlaufbleche**
Einlaufblech demontieren, laden und fachgerecht entsorgen.
Menge: 120,000 m

**01.01.01.4 Fallrohr DM100**
Fallrohr DM100 inkl. Bögen und Wandhaltern, demontieren, laden und fachgerecht entsorgen.
Menge: 51,000 m

**01.01.01.5 Standrohr, Guss, DM100**
Standrohr demontieren, laden und fachgerecht entsorgen.
Menge: 6,000 St

**01.01.01.6 Ortgang-/Wandanschlussblech**
Ortgang-/Wandanschlussblech demontieren, laden und fachgerecht entsorgen.
Menge: 26,000 m

**01.01.01.7 Attika-/Ortgangabdeckung**
*** Grundposition ZZ 1.0
Bestehende Attika-/Ortgangabdeckung, demontieren und zur weiteren Verwendung zwischenlagern.
Menge: 26,000 m

**01.01.01.8 Attika-/Ortgangabdeckung entsorgen**
*** Wahlposition ZZ 1.1
Attika-/Ortgangabdeckung laden und fachgerecht entsorgen
Menge: 26,000 m

**01.01.01.9 Attika-/Ortgangabdeckung montieren**
*** Wahlposition ZZ 1.2
Gelagerte Attika-/Ortgangabdeckung wieder fachgerecht montieren.
Menge: 26,000 m

**01.01.01.10 Schneefang**
Bestehendes Schneefang-Gitter aus verzinktem Stahl demontieren, laden und fachgerecht entsorgen.
Menge: 60,000 m

**01.01.01.11 Dach-Tritte**
Dach-Tritte bestehend aus Holztritt und 2 Stahlkonsolen, Konsolen aus Bandstahl, dreieckig gebogen, ca. 30x22x35cm.
Bei 3 von 5 Dachtritten fehlt die Holzstufe bereits.
Komplett demontieren, laden und fachgerecht entsorgen.
Menge: 5,000 St

**01.01.01.12 Blitzschutz**
Blitzschutzleitung inkl. Halter und 2 Fahnen am Kamin.
Demontieren, laden und fachgerecht entsorgen.
Menge: 210,000 m

**01.01.01.13 Dachfenster, Stahl, Einscheibenverglasung, 60x85cm**
Dachfenster, Stahl, Einscheibenverglasung, 60x85cm demontieren, laden und fachgerecht entsorgen.
Menge: 12,000 St

**01.01.01.14 Notausstieg**
Notausstieg, Einfassung, Rahmen und Öffnungsflügel aus verzinktem Stahl / Zinkblech. Größe ca. 60x110cm.
Demontieren, laden und fachgerecht entsorgen.
Menge: 1,000 St

**01.01.01.15 Kamineinfassung**
Kamin ca. 78/186cm. Demontieren, laden und fachgerecht entsorgen.
Menge: 1,000 St

**01.01.01.16 Strangentlüfter**
Strangentlüfter aus Blech. DM bis 100mm demontieren, laden und fachgerecht entsorgen.
Menge: 4,000 St

**01.01.01.17 Untersichtsschalung**
Marode und beschädigte Untersichtsschalung entfernen, laden und fachgerecht entsorgen.
Nadelholz, d=24mm.
Menge: 42,000 m²

**01.01.01.18 Facharbeiter/-in sämtliche Kosten/Zuschläge**
*** EP-Aufgliederung gefordert
STLB-Bau 2026-04 091
Stundenlohnarbeiten durch Facharbeiter/-in
der Verrechnungssatz für die jeweilige Arbeitskraft umfasst sämtliche Aufwendungen wie Lohn- und Gehaltskosten, Lohn- und Gehaltsnebenkosten, Zuschläge, lohngebundene und lohnabhängige Kosten, sonstige Sozialkosten, Gemeinkosten, Wagnis und Gewinn.
Menge: 5,000 h

#### Abschnitt 01.02 Dachdeckungsarbeiten

##### Abschnitt 01.02.00 Dachdeckungsarbeiten

*Hinweis: Standardbesch DDH*
STLB-Bau 2024-10 020
Für die Ausführung der Dachdeckung gilt das Regelwerk des Deutschen Dachdeckerhandwerkes, bestehend aus Grundregeln, Fachregeln, Hinweisen, Merkblättern und Produktdatenblättern.

*Hinweis: Allgemein:*
Allgemein:
Im Folgenden ist das Liefern und Montieren von Dacheindeckungen aus Aluminiumblech (Alu) beschrieben. In den Positionen ist das benötigte Befestigungsmaterial sowie das Anarbeiten an An- und Abschlüssen einzukalkulieren. Die Richtlinien des Herstellers sind einzuhalten. Das nachstehende Leistungsverzeichnis wurde nach den zurzeit geltenden allgemeinen Regeln der Technik erstellt. Die Positionen sind auf Durchführbarkeit vom Bieter zu prüfen.
Die Besichtigung der Baustelle vor Angebotsabgabe wird dringend angeraten.

**01.02.00.1 Baustelle einrichten räumen**
*** EP-Aufgliederung gefordert
Baustelle für sämtliche, in der Leistungsbeschreibung aufgeführten Leistungen einrichten und räumen.
Menge: 1,000 St

**01.02.00.2 Turmdrehkran**
*** EP-Aufgliederung gefordert
Liefern, Aufstellen, Vorhalten, Unterhalten, Bedienen und fachgerechtes Abbauen eines stationären Turmdrehkrans mit folgenden technischen Mindestanforderungen:

Ausladung (Arbeitsradius): mind. 40 m
Hakenhöhe: ca. 30 m bis 35 m (bauseits festzulegen)
Tragkraft an der Kranspitze (bei 40 m): mind. 1.000 kg (bzw. gemäß projektspezifischer Lastkurve)
Max. Tragkraft: 4.000 kg bis 6.000 kg (je nach Krantyp)

Lieferumfang und Nebenleistungen:
Montage/Demontage: Einschließlich aller erforderlichen Mobilkrane, Schwertransporte, Montagepersonal und Einweisung.

Fundierung: Erstellen der Fundamente / Kranstellfläche. (Hinweis: Ggf. ist die Lastabtragung statisch nachzuweisen und separat zu vergüten).

Ballastierung: Komplette Ausstattung mit Zentralballast und Gegengewichten.

Baustrom: Bereitstellung des Stromanschlusses (Ausführung mit 63 A, Fehlerstromschutzschalter). Die laufenden Stromkosten trägt der Auftraggeber.

Sicherheitseinrichtungen: Lastpendeldämpfung, Windlastregelung, Überlastsicherung sowie Signalanlagen gemäß UVV / EN 14439.

Behördliche Genehmigungen: Einholen erforderlicher behördlicher Genehmigungen (Straßensperrungen, Überflugrechte für den Schwenkbereich), sofern dieser im öffentlichen Raum oder in unmittelbarer Nachbarschaft aufgestellt wird.

Grundeinsatzzeit: 4 Wochen
Menge: 1,000 St

**01.02.00.3 Bauzaun Stahlrohrrahmen verz Vergitterung H 2m aufstellen räumen**
*** EP-Aufgliederung gefordert
Bauzaun, auf unbefestigtem Untergrund, aus Einzelelementen mit verzinktem Stahlrohrrahmen und Vergitterung, mit Standfüßen, Zaunoberkante über Oberfläche Gelände 2 m, aufstellen, für die Dauer der Arbeiten vorhalten und räumen.
Menge: 25,000 m

**01.02.00.4 Bauaufzug Material Förder-H 15 m Traglast 200kg aufbauen abbauen**
*** EP-Aufgliederung gefordert
Bauaufzug für den Materialtransport DIN EN 12158-1, an der Außenseite von Bauwerken,
Förderhöhe '15' m, max. Traglast nach Bemessung durch den
AN, Bemessungsstrom 16 A, aufbauen, für die Dauer der erforderlichen Arbeiten vorhalten und abbauen. Befestigung an Gerüst, Standfläche verdichteter oder befestigter Untergrund.
Menge: 1,000 St

**01.02.00.5 RWA-Dachliegefenster ausbauen, sicher lagern, einbauen**
RWA-Dachliegefenster ausbauen, sicher lagern, einbauen.
Velux GGU 007040D MK04
Menge: 1,000 St

**01.02.00.6 Dachflächenfenstereinfassung für Stehfalz**
Dachflächenfenstereinfassung für Stehfalz (werkseitig vorgefertigt)
Liefern und Montieren von vorgefertigten Dachflächenfenstereinfassung aus Farbaluminiumband, bestehend aus Seitenteilen für Stehfalzeindeckung (seitlich auslaufend), Brustblech und Nackenblech, einschließlich aller Anschlüsse an die wasserführende Ebene sowie Einbinden in die Längs- und Querfalze der Stehfalzeindeckung.
Mindestdachneigung 15°, die zulässige Neigung der Dachflächenfenster ist jedoch zu beachten.
Bei Durchdringungen mit einer Breite > 1,0 m
ist ein Gefällekeil (Sattel) im Nackenbereich herzustellen.
Die Herstellerrichtlinien sind einzuhalten.

Materialqualität: wie Hauptposition
Materialdicke: 0,70 mm
Farbe: wie Hauptposition

Standardgrößen: 55x78, 55x98, 55x118, 66x98, 66x118, 66x140, 78x98, 78x118, 78x140, 78x160, 78x180, 94x98, 94x118, 94x140, 94x160, 114x118, 114x140, 114x160, 134x98, 134x140, 134x160

gewählte Größe: 780x980mm
Fenster-Hersteller: VELUX
Typenbezeichnung: GGU 007040D MK04
Menge: 1,000 St

**01.02.00.7 Dachschalung Brett Nadelholz D 24mm B 80-160mm**
*** EP-Aufgliederung gefordert
STLB-Bau 2024-10 020
Dachschalung als Unterlage für Deckung, aus Brettern, Nadelholz, Sortierklasse S 10 DIN 4074-1, Dicke 24 mm, Breite von 80 bis 160 mm, Untergrund Holz.
Menge: 75,000 m2

**01.02.00.8 Vordeckung (Schalungsbahn)**
Vordeckung (Schalungsbahn)
Liefern und Montieren einer nahtselbstklebenden diffusionsoffenen Vordeckung (Schalungsbahn).
Die Eigenschaften der Vordeckung richten sich nach den Anforderungen an die Dachkonstruktion.
Die Herstellerrichtlinien sind einzuhalten.
Inklusive Hochführen der Schalungsbahn an den Attika-Ortgängen (ähnl. seitlicher Wandanschluss) und Abdecken der Attika-Mauerkrone.

Angebotenes Fabrikat:

'.........'
Menge: 780,000 m²

**01.02.00.9 Dach Alu D 0,7mm Doppelstehfalz Standardschar-B 500mm Satteldach**
*** EP-Aufgliederung gefordert
Dachdeckung mit Bändern, aus Aluminium DIN EN 485 und DIN EN 507, Dicke 0,7 mm, Coil-Coating-Einbrennlackierung, als Doppelstehfalzdeckung, mit Standardscharen, einschl. Pass- und Sonderscharen, Falze rollgeformt, Standardscharbreite 500 mm, auf Satteldach, Neigung über 25 bis 40 Grad, Untergrund Holz, mit Fest- und Schiebehaften, Hafte aus nichtrostendem Stahl.
Farbton: Ziegelrot

Angebotenes Fabrikat:

'.........'
Menge: 780,000 m2

**01.02.00.10 Pass-/Sonderschar**
Zulage für Pass- / Sonderscharen bei Falzrichtungswechsel innerhalb einer Fläche bzw. abweichender Scharbreite zur Hauptscharbreite.
Menge: 13,000 m

**01.02.00.11 Zulage zur Hauptposition für erhöhte Hafteranzahl**
Zulage zur Hauptposition für eine erhöhte Anzahl
von PREFA Winkel-Festhaften und PREFA Winkel-Schiebehaften im Bereich von dachparallelen PV-Anlagen, auf den Falz geklemmt montiert.
Die Art und die Anzahl der Befestigung richtet sich nach den Objektanforderungen und der statischen Berechnung.
Menge: 1,000 m²

**01.02.00.12 Schrägschnitte**
Zulage für die Herstellung von Schrägschnitten an schräg verlaufenden Dachgeometrien (schräge Traufe, Ortgang)
Menge: 1,000 m

**01.02.00.13 Traufabschluss**
Zulage Traufabschlüsse
Zulage zur Hauptposition für die Herstellung
von Falzverbindungen an Traufen.
Ausführung gemäß aktuell gültigen Klempnerfachregeln.

Ausführung: stehend runder Falz,
 stehend gerader Falz,
 stehend schräger Falz,
 schwäbischer Traufabschluss

gewählte Ausführung: schräger Falz
Menge: 120,000 m

**01.02.00.14 Lochblech / Vogelschutzgitter**
Lochblech, mit Rundlochung oder Quadratlochung, Be- und Entlüftung und /oder als Vogelschutzgitter einschließlich Befestigungsmaterial.

Zuschnitt: 150mm
Abkantung: keine
Material: Aluminium
Materialstärke: 0,7mm
Lochung: 5mm
Menge: 120,000 m

**01.02.00.15 Einlaufblech Farbaluminiumband**
Einlaufblechen aus Farbaluminiumband, einschließlich Befestigungsmaterial, konisch gekantet, dem Rinnengefälle angepasst.

Zuschnitt: 250mm
Abkantung: 2 St.
Materialdicke: wie Hauptposition
Materialqualität: wie Hauptposition
Farbe: wie Hauptposition
Menge: 120,000 m

**01.02.00.16 Traufstreifen Farbaluminiumband**
Traufstreifen Farbaluminiumband, einschließlich Befestigungsmaterial.

Materialdicke: mind. 0,7 mm
Zuschnitt: bis 400 mm
Abkantung: bis 5 Stk
Farbe: wie Hauptposition
Materialqualität: wie Hauptposition
Menge: 120,000 m

**01.02.00.17 Zulage für Haftstreifen (Vorstoßblech)**
Zulage für Haftstreifen (Vorstoßblech)
Zulage zur Vorposition Traufstreifen für Haftstreifen (Vorstoßblech) aus Farbaluminiumband, als zusätzliche Verstärkung des Traufstreifens.

Materialdicke: 1,0 mm
Zuschnitt: bis 333 mm
Abkantung: 1 St.
Farbe: wie Hauptposition
Materialqualität: wie Hauptposition
Menge: 120,000 m

**01.02.00.18 Ortgangausbildung als seitl. Wandanschluss**
Ortgangausbildung an Attika als seitlicher Wandanschluss aus Farbaluminiumband, auf vorhandener Unterkonstruktion, mit Rückkantung, Anarbeiten an die Dacheindeckung, inkl. An- und Abschlüsse. Die Einzelstücke sind dehnungsgerecht zu verbinden. Das Wandanschlussblech ist mind. 150mm an der Attika hochzuführen.

Materialqualität: wie Hauptposition
Farbe: wie Hauptposition
Materialdicke: 0,70 mm
Menge: 26,000 m

**01.02.00.19 First-/Gratausbildung**
First-/Gratausbildung ohne Entlüftung (mit Abdeckprofil, ohne Holzleiste) mit Abdeckprofil aus Farbaluminiumband, ohne Entlüftung.
Die Scharen sind beidseitig aufzustellen und mit einer Rückkantung zu versehen, einschließlich Haftstreifen D=1mm und Einhängen der First-/Gratabdeckung.
Falzausbildung stehend eingefalzt, Aufstellhöhe mind. 40 mm. Das Anarbeiten an die Dacheindeckung, inkl. An- und Abschlüsse.

Materialqualität: wie Hauptposition
Farbe: wie Hauptposition

Gratabdeckung:
Zuschnitt: 250mm
Abkantung: 3 Stk
Materialdicke: 0,70 mm
Materialqualität: wie Hauptposition
Farbe: wie Hauptposition
Menge: 60,000 m

**01.02.00.20 Dachausstieg Kunststoff**
Dachausstieg Kunststoff

Dachausstieg mit 2fach-Verglasung.
Einhandgriffbedienung seitlich. Flügelanschlagseite rechts (von innen gesehen).

Zulassung als Schornsteinfegerausstieg (BG-geprüft).

Rahmenmaterial: PVC-Multikammerprofil.
Werkseitige Vormontage: Mit Eindeckrahmen.
Außenabdeckung: Aluminium

Dachfenstergröße: 550/800mm
Wärmedämmwert Dachfenster (Uw-Wert): <=3,1 W/(m²K)

Bedienung manuell.

Angebotenes Fabrikat:

'.........'
Menge: 1,000 St

**01.02.00.21 Einfassung Dachflächenfenster / RWA / Lichtkuppel**
Einfassung Dachflächenfenster-/ausstieg / RWA / Lichtkuppel
Liefern und Montieren von Einfassung für Dachflächenfenster / RWA / Lichtkuppel aus PREFA Farbaluminiumband,
bestehend aus Seitenteilen für Stehfalzeindeckung (seitlich auslaufend), Brustblech und Nackenblech, einschließlich aller Anschlüsse an die wasserführende Ebene sowie Einbinden in die Längs- und Querfalze der Dacheindeckung.
Die zulässige Neigung der Dachflächenfenster ist zu beachten.
Bei Durchdringungen mit einer Breite > 1,0m
ist ein Gefällekeil (Sattel) im Nackenbereich herzustellen.
Die Herstellerrichtlinien sind einzuhalten.

Materialdicke: 0,70 mm
Materialqualität: wie Hauptposition
Farbe: wie Hauptposition
Größe: passend zur Vorposition
Menge: 1,000 St

**01.02.00.22 Kamin- bzw. Entlüftungsschachteinfassung**
Kamin- bzw. Entlüftungsschachteinfassung aus Farbaluminiumband, bestehend aus Seitenteilen, Brustblech und Nackenblech, einschließlich Einbinden in die Längs- und Querfalze.
Bei Durchdringungen mit einer Breite > 1,0 m ist ein
Gefällekeil (Sattel) im Nackenbereich herzustellen.

Materialdicke: 0,70 mm
Materialqualität: wie Hauptposition
Farbe: wie Hauptposition
Größe: 780x1880mm
Menge: 1,000 St

**01.02.00.23 Dachtritt/Laufsteg mit Stützen**
Laufsteganlage für Stehfalz
Liefern und Montieren von Laufsteganlage, zum Aufklemmen auf den Doppelstehfalz, einschließlich Befestigungsmaterial.

Laufstegstütze: 250 mm (Stützenabstand max. 900 mm), verstellbar für Dachneigungen von 5°-55°
Laufsteg: ca. 250 x 600mm, mit Befestigungsmaterial und Verbinder für Laufstege.
Material: Stahl verzinkt, pulverbeschichtet
Farbe: wie Hauptposition

1 St = 1 Dachtritt inkl. 2 Laufstegstützen
Menge: 5,000 St

**01.02.00.24 Schneefangeinrichtung für Stehfalz, 1 Durchzug**
Liefern und Montieren von Schneefangeinrichtung
für Stehfalzeindeckung.

Sailerklemme: einfach für einen Durchzug, auf jeden Falz,
Rohrdurchzug: 28 mm Ø
Verbindungsmuffe: 28 mm Ø innen, 100 mm lang

Material: Aluminium
Legierung: AlMgSi0,5
Farbe: wie Hauptposition
Menge: 120,000 m

**01.02.00.25 Attikaabdeckung aus Farbaluminiumband**
Attikaabdeckung aus Farbaluminiumband, einschließlich Haftstreifen, Befestigungsmaterial und Dichtmittel, inkl. aller Ecken, An- und Abschlüsse.
Die Einzelstücke sind dehnungsgerecht zu verbinden.
Ausführung gemäß aktuell gültigen Klempnerfachregeln.
Empfohlenes Gefälle der Attikaabdeckung zur Dachseite mind. 3°.

Attikaabdeckung:
Zuschnitt: 500mm
Abkantungen: 4 Stk
Materialdicke: 0,70 mm
Materialqualität: wie Hauptposition
Farbe: wie Hauptposition

Haftstreifen:
Materialdicke: mind. 1 mm
Abkantung: 2 Stk

Verbindungsarten:
Hakenfalz o. Überschubleiste inkl. Stoßverbinder
Menge: 26,000 m

**01.02.00.26 Klebeeinfassung für Falzdächer**
Klebeeinfassungen für Rohrdurchführungen, einschließlich Ausschneiden der erforderlichen Öffnungen aus der Dacheindeckung und Schalung sowie Aufbördeln der Metalleindeckung.
Aufmontieren der Klebeeinfassungen mittels
Spezialkleber auf die Dacheindeckung.

Dachneigung: 3° - 52°
Materialqualität: wie Hauptposition
Farbe: wie Hauptposition

Rohrdurchführungen:
50 mm bis 65 mm Ø
80 mm bis120 mm Ø
120 mm bis 170 mm Ø
170 mm bis 210 mm Ø

gewählte Größe: 50-65mm Ø
Menge: 1,000 St

**01.02.00.27 Klebeeinfassung für Falzdächer**
Klebeeinfassungen für Rohrdurchführungen, einschließlich Ausschneiden der erforderlichen Öffnungen aus der Dacheindeckung und Schalung sowie Aufbördeln der Metalleindeckung.
Aufmontieren der Klebeeinfassungen mittels
Spezialkleber auf die Dacheindeckung.

Dachneigung: 3° - 52°
Materialqualität: wie Hauptposition
Farbe: wie Hauptposition

Rohrdurchführungen:
50 mm bis 65 mm Ø
80 mm bis120 mm Ø
120 mm bis 170 mm Ø
170 mm bis 210 mm Ø

gewählte Größe: 80-120mm Ø
Menge: 1,000 St

**01.02.00.28 Entlüftungsrohr mit Abdeckhut**
Entlüftungsrohr mit Abdeckhut
einschließlich Einbau in die Einfassungsplatte und Abdichten der Rohrrosette.

Gesamthöhe: 380 mm
Durchmesser: 100 mm Ø, 120 mm Ø
Materialdicke: 1,00 mm
Materialqualität: wie Hauptposition
Farbe: wie Hauptposition
Menge: 4,000 St

**01.02.00.29 Faltmanschette**
Faltmanschette aus dauerelastischer EPDM-Dichtung
zur Einbindung von runden Dachdurchführungen im Unterdach.

Durchmesser: 100 - 130 mm Ø
Menge: 4,000 St

**01.02.00.30 Dachuntersichtschalung Douglasie**
Dachuntersichtschalung aus unbehandeltem Douglasienholz als offene Fugenschalung, parallel zur Traufe.
Material: Douglasie, naturbelassen, unbehandelt, technisch getrocknet, Holzfeuchte von ca. 16-18 %, Sortierklasse S10 / Standard-Sichtqualität. Allseitig gehobelt, Kanten leicht gefast.
Abmessungen: Dicke 16 mm, Breite 120 mm.
Verlegung: Parallel zur Traufe / Dachrinne (quer zu den Sparren) fluchtgerecht auf der bauseitigen Unterkonstruktion
Fugenbild: Ausbildung einer gleichmäßigen, offenen Fuge mit einer Breite von 8 mm. Fluchtgerechter, geradliniger Verlauf der Fugen.
Stumpfer Anschluss gegen die aufgehende Giebelwand/Attika mit einer gleichmäßigen Schattenfuge von ca. 5 mm zum Mauerwerk.
Vorderer Abschluss (Stoß zum Stirnbrett): Das vorderste Schalbrett stößt stumpf gegen die Innenseite des senkrechten Stirnbretts (extra Position). Zur Vermeidung von Pressungen und für ein sauberes Fugenbild ist eine gleichmäßige Schattenfuge von ca. 5 mm zwischen Schalung und Stirnbrett einzuhalten.
Befestigung: Sichtbare Befestigung mit bauaufsichtlich zugelassenen Edelstahl-Schrauben (Qualität A2).
Menge: 50,000 m²

**01.02.00.31 Herstellen einer flucht- und lotrechten Unterkonstruktion für die**
Flucht- und lotrechte Unterkonstruktion für die Aufnahme der Dachuntersichtschalung durch das seitliche Ausgleichshölzer an den vorhandenen Sparrenköpfen.

Lattenstücken/Ausgleichshölzern, passend dimensioniert für die Lastabtragung der Schalung. Unebenheiten der bauseitigen Sparren sind per Richtschnur oder Laser exakt auszugleichen.
Menge: 120,000 m

**01.02.00.32 Lüftungsgitter**
Durchgehendes Lüftungsgitter / Vogelschutzband zur Sicherung der vorgeschriebenen Hinterlüftung und als Insektenschutz.

Material: Durchgehendes, Lüftungsband / Vogelschutznetz aus korrosionsbeständigem Aluminium.

Spezifikation: Maschenweite / Lochung maximal 2 mm zur sicheren Abwehr von Wespen, Hornissen, Vögeln und Nagetieren.
Menge: 120,000 m

**01.02.00.33 Stirnbrett Douglasie**
Senkrechtes Stirnbrett aus unbehandeltem Douglasienholz als vorderen, vertikalen Abschluss des verschalten Dachkastens.

Material: wie vor
Abmessungen: Dicke 16mm Breite: ca160mm passend zur Höhe der Sparrenköpfe

Ausschließliche Montage als senkrechtes Abschlussbrett direkt vor den Stirnseiten der Sparrenköpfe. Horizontaler Verlauf absolut waagerecht und fluchtend.

Anschluss an die Attika: Stumpfer Anschluss an die aufgehende Giebelwand/Attika mit einer Dehnungs-/Schattenfuge von ca. 5mm zum Mauerwerk.
Unterer Abschluss (Stoß zur Untersicht): Das Stirnbrett wird so tief montiert, dass es die waagerechte Untersichtschalung (Pos. 1) nach unten hin sauber fluchtend begrenzt (Überstand möglich).
Befestigung: Sichtbare Befestigung mit bauaufsichtlich zugelassenen Edelstahl-Schrauben (Qualität A2).
Menge: 120,000 m

**01.02.00.34 Hängedachrinne Titanzink D 0,8mm vorbewittert Gr.333 halbrund Rinnenhalter**
*** EP-Aufgliederung gefordert
STLB-Bau 2024-10 022
Hängedachrinne DIN EN 612, mit Gefälle, aus legiertem Zink DIN EN 988 (Titanzink), Dicke 0,8 mm, vorbewittert, Nenngröße 333 mm, halbrund, an Steildachtraufe, befestigen mit Rinnenhaltern auf Holz.
Menge: 120,000 m

**01.02.00.35 Rinnenablaufstutzen gerade Titanzink D 0,8mm vorbewittert Zuschnitt-B 333mm Gr.100**
*** EP-Aufgliederung gefordert
STLB-Bau 2024-10 022
Rinnenablaufstutzen DIN EN 612, Bemessung DIN EN 12056-3 und DIN 1986-100, gerade, aus legiertem Zink DIN EN 988 (Titanzink), Dicke 0,8 mm, vorbewittert, Zuschnittbreite der Rinne 333 mm, Nenngröße 100.
Menge: 6,000 St

**01.02.00.36 Rinnenendstück Titanzink D 0,8mm vorbewittert Zuschnitt-B 333mm**
*** EP-Aufgliederung gefordert
STLB-Bau 2024-10 022
Rinnenendstück (Rinnenboden) aus legiertem Zink DIN EN 988 (Titanzink), Dicke 0,8 mm, vorbewittert, Zuschnittbreite der Rinne 333 mm, für halbrunde Dachrinnen.
Menge: 4,000 St

**01.02.00.37 Bewegungsausgleicher Hochpunkt-Schiebenaht Titanzink D 0,8mm vorbewittert Zuschnitt-B 333mm**
*** EP-Aufgliederung gefordert
STLB-Bau 2024-10 022
Bewegungsausgleicher als Hochpunkt-Schiebenaht, aus legiertem Zink DIN EN 988 (Titanzink), Dicke 0,8 mm, vorbewittert, Zuschnittbreite der Rinne 333 mm, für halbrunde Dachrinnen.
Menge: 6,000 St

**01.02.00.38 Rohrbogen Titanzink D 0,8mm vorbewittert Gr.100**
*** EP-Aufgliederung gefordert
Rohrbogen für Regenfallrohr, aus legiertem Zink DIN EN 988 (Titanzink), Dicke 0,8 mm, vorbewittert, Nenngröße 100, Krümmung, verschiedene Krümmungen.
Menge: 12,000 St

**01.02.00.39 Regenfallrohr Metall kreisförmig Gr.100 Titanzink D 0,8mm vorbewittert**
*** EP-Aufgliederung gefordert
STLB-Bau 2024-10 022
Regenfallrohr DIN EN 612, kreisförmig, Nenngröße 100, aus legiertem Zink DIN EN 988 (Titanzink), Dicke 0,8 mm, vorbewittert, befestigen mit Rohrschellen, an Stahlbeton.
Menge: 45,000 m

**01.02.00.40 Facharbeiter/-in sämtliche Kosten/Zuschläge**
*** EP-Aufgliederung gefordert
STLB-Bau 2026-04 091
Stundenlohnarbeiten durch Facharbeiter/-in
der Verrechnungssatz für die jeweilige Arbeitskraft umfasst sämtliche Aufwendungen wie Lohn- und Gehaltskosten, Lohn- und Gehaltsnebenkosten, Zuschläge, lohngebundene und lohnabhängige Kosten, sonstige Sozialkosten, Gemeinkosten, Wagnis und Gewinn.
Menge: 8,000 h
